# Muster-Leistungsbeschreibung
Leistungsbeschreibung (GAEB 90, DA81)
Währung: EUR

## Remmers Deck OS 14 Pro
Datum: 12.09.25

### Titel 00001 Positionen

*Hinweis*
Hinweis zum Verarbeiten von
Polyurethanharzen

Das Verarbeiten von
Polyurethanbeschichtungen erfordert
besondere Sorgfalt beim Auftrag der
Materialien und beim Abstreuen der
Flächen. Weiterhin ist direkter
Wasserkontakt durch z. B.
Schweißtropfen, sowie eine
Glatzenbildung durch ungleichmäßige
Einstreuung zwingend zu vermeiden.

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Tiefgaragen / Parkhäuser

Die folgende Musterleistungsbeschreibung ist
speziell für die Verwendung als funktionelles
Betonschutzsystem in Parkhäusern und Tiefgaragen
erarbeitet worden und bezieht sich nicht auf
Wohn- und Aufenthaltsräume oder Bereiche mit
optischem Anspruch.

Die Verbräuche und Aufbauten sind an die in der
DIN 1045 für Stahlbetondecken in Parkbereichen
empfohlenen Festigkeits- und Expositionsklassen
angepasst. Abweichende Untergründe erfordern
Anpassungen im Systemaufbau.

Die angegebenen Systemaufbauten,
Verarbeitungshinweise, Werkzeuge und
Verbrauchsangaben können nur als Empfehlung
angenommen werden und müssen den örtlichen
Gegebenheiten angepaßt werden. Die Eignung dieses
Systemes ist vom Planer, Auftraggeber und
Auftragnehmervor Ort zu prüfen.

Bodenflächen unterliegen einem nutzungsbedingten
Verschleiß. Die Lebensdauer hängt dem entsprechend
im Wesentlichen von der individuellen Nutzung ab.
Um den nutzungsbedingten Verschleiß zu reduzieren
und die Lebensdauer zu verlängern, sind
Bodenflächen einer Grund- und Unterhaltspflege zu
unterziehen. Weitere Hinweise entnehmen Sie bitte
den Remmers Reinigungs- und Pflegehinweisen für
Bodenbeschichtungssysteme.

*Hinweis*
Hinweis für Schichtdickenzuschläge

Hinweis: Aufgrund von Verarbeitungsbedingungen,
Rautiefen oder zu erbringender Mindestschichtdicken können Mehrverbräuche bzw.
Schichtdickenzuschläge erforderlich sein.

**00001.0001 Untergrunduntersuchung und -prüfung**
Untergrund Prüfung und Dokumentation gemäß gültigen
Regelwerken.
Einheit: m2

**00001.0002 Stahlkugelstrahlen**
Untergrundvorbehandlung der Bodenflächen mittels
Stahlkugelstrahlverfahren
Einheit: m2

**00001.0003 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0004 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0005 Hohlkehle mit einem 2K EP Bindemittel u. Sieblinie 1:10**
*** Grundposition ZZ 001.0
Kunstharzgebundener Mörtel bestehend aus einem 2-K
EP-Bindemittel und einer speziellen
Quarzsandsieblinie im
Mischungsverhältnis bis 1:10 GT.

gewählte Produkte oder gleichwertig:
Remmers Epoxy ST 100 /  Selectmix 0/10

Farbton: transparent

Produktkenndaten -
Im Anlieferungszustand:
Komponente A, Komponente B. Mischung,
Viskosität (25 °C): 870 mPa s, 200 mPa s, 600 mPa
s,Dichte (20 °C) 1,12 g/cm³, 1,03 g/cm³, 1,10
g/cm³,
Im ausreagierten Zustand:
Druckfestigkeit ca. 40 N/mm² *
Biegezugfestigkeit ca. 10 N/mm² *
* Epoxidharzmörtel 1 : 10 mit Normsand

Die genannten Werte stellen typische
Produkteigenschaften dar und sind nicht als
verbindlicheProduktspezifikationen zu verstehen.

Verbrauch:
Grundierung:
ca. 0,20 kg/lfd.m Remmers Epoxy ST 100 <1160>
Verbrauch für Hohlkehle mit Schenkellänge 5 cm
mind. ca. 0,20 kg/lfd.m Remmers Epoxy ST 100 <1160>
ca. 2,00 kg/m² Remmers Selectmix 0/10 <6750>
Einheit: lfm

**00001.0006 Hohlkehle mit einem 2K EP Bindemittel u. Sieblinie 1:10, abgestellt**
*** Wahlposition ZZ 001.1
Kunstharzgebundener Mörtel bestehend aus einem 2-K
EP-Bindemittel und einer speziellen Quarzsandsieblinie
im
Mischungsverhältnis bis 1:10 GT.

gewählte Produkte oder gleichwertig:
Remmers Epoxy ST 100 /  Selectmix 0/10

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche
Produktspezifikationen zu verstehen.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0007 Grundierung mit einem 2K Epoxy-Bindemittel**
Liefern und Herstellen einer Grundierung mit
einem niederviskosen, lösemittelfreien, mechanisch
belastbaren, physiologisch unbedenklichen 2-K
Epoxyharz.

Gewählte Produkte:
Remmers Epoxy Primer OS
Remmers Quarz 03/08 DF

Produktkenndaten:
Im Anlieferungszustand
  Komp. A  Komp. B  Mischung
Dichte (20 °C) 1,15 g/cm³ 1,0 g/cm³ 1,1 g/cm³
Viskosität (20 °C) 600 mPa s 230 mPa s  600 mPa s

Im ausreagierten Zustand
Biegezugfestigkeit 23 N/mm²
Druckfestigkeit 88 N/mm²

Die genannten Werte stellen typische
Produkteigenschaften dar und sind nicht als
verbindliche Produktspezi?kationen zu verstehen.

Grundierungen immer porenfüllend aufzubringen!
Evtl. eine zweilagige Sperrgrundierung mittels Epoxy MT
100
aufbringen

Das entsprechende Prüfzeugnis für das System Remmers
Deck OS 10 EP pro ist zu beachten.

Produktanforderungen:
DIN EN 13813 - SR-B1,5

Systemgrundierung OS 10 EP pro gemäß DIN 1504-2 und
DIN V 18026

Verbrauch:
mind. 0,3-0,5 kg/m² Remmers Epoxy Primer OS
(bis zur porenfüllenden Sättigung) <6057>
ca. 0,5-1,0 kg/m² Remmers Quarz 03/08 DF <4406>
Einheit: m2

**00001.0008 Abdichtung mit einem rißüberbrückenden 2K PUA-Hybrid OS pro**
Liefern und Aufbringen einer Abdichtungsschicht
mit einem lösemittelfreiem, pigmentierten, hoch
elastischen, rißüberbrückenden und hoch reaktiven
2K-Polyurethan- Hybrid-System.

gewähltes Produkt oder gleichwertig:
Remmers PUA Hybrid OS pro

Produktkenndaten:
Polyol/Amin. Komp. A, Isocyanat Komp. B,
Dichte (23°C): 1,02 g/cm³, 1,09 g/cm³,
Viskosität (23°C): ca. 1300 mPa·s, ca. 2500 mPa·s,
PUR Hyprid OS pro
Zugfestigkeit (DIN 53504)
>15 N/mm²
Reißdehnung (DIN 53504)
>400 %
Shore-A-Härte (DIN EN ISO 868)
Ca. 91 (5 d/ 23°C)

Systemabdichtung OS 10 gemäß DIN 1504-2 und
DIN V 18026

Verbrauch:
mind. 2,1 kg/m² Remmers PUA Hybrid OS pro <6051>
Einheit: m2

**00001.0009 Abdichtend-wirksame Zwischenschicht Remmers PUR Color ZS OS pro**
Liefern und Aufbringen einer Abdichtungsschicht
mit einem lösemittel- und weichmacherfreien,
pigmentierten, hoch elastischen, rißüberbrückenden
2K-
Polyurethan-System.

gewähltes Produkt oder gleichwertig:
Remmers PUR Color ZS OS pro

Produktkenndaten:
■ im Anlieferungszustand
  Komp. A,  Komp. B,
  Mischung
Dichte (20 °C)  1,48 g/cm³,  1,20 g/cm³,
  1,42 g/cm³
Viskosität (20 °C- ca.)  9100 mPa s, 300 mPa s, 4500
mPa s
■ im ausreagierten Zustand
Shore A (DIN EN ISO 868):  85
Bruchdehnung (DIN 53504 S2):  ca. 300 %

Die genannten Werte stellen typische
Produkteigenschaften dar und sind nicht als
verbindliche Produktspezifikationen zu verstehen.

Weitere Hinweise sind den Technischen Datenblättern zu
entnehmen.

Systemabdichtung OS 10 gemäß DIN EN 1504-2:2004

Verbrauch:
mind. 2,8-3,0 kg/m² Remmers PUR Color ZS OS pro
<6048>
Einheit: m2

**00001.0010 Einstreuschicht mit einem elastischem 2K PUR-Bindemittel (OS10/11a/14 pro)**
Liefern und Aufbringen einer Einstreuschicht
einem lösemittelfreiem, pigmentierten, schnell-
und tieftemperaturhärtenden, elastischen
und rißüberbrückenden Polyurethanharz.

gewähltes Produkt:
Remmers PUR Color VS OS pro

Produktkenndaten - im Anlieferungszustand:
  Komp. A - Komp. B - Mischung
Dichte (20 °C) 1,0 g/cm³  1,2 g/cm³  1,1 g/cm³
Viskosität (20 °C) 3400 mPa s  150 mPa s  2000 mPa s

Die genannten Werte stellen typische
Produkteigenschaften dar und sind nicht als
verbindliche Produktspezifikationen zu verstehen.

System-Einstreuschicht
OS 10 EP pro/11a pro/14 pro gemäß EN 1504-2 und EN
13813:2002

Verbrauch:
mind. 1,5 kg/m² Remmers PUR Color VS OS pro <6053>
ca. 6,00 kg/m² Remmers Quarz 07/12 DF <4407>
Einheit: m2

**00001.0011 Kopfversiegelung mit einem 2K Epoxy-Harz**
Liefern und Aufbringen einer Kopfversiegelung auf
der abgestreuten Fläche mit einem pigmentierten,
lösemittelfreien, 2K Epoxy-Harz für OS-Systeme
für überdachte oder innenliegende Flächen.

gewähltes Produkt:
Remmers Epoxy Top OS

Produktkenndaten:
  Komp. A  Komp.
B
Dichte (20 °C)  1,5 g/cm³  1,0 g/cm³

Viskosität (25 °C)  3700 mPa s  250 mPa s

Die genannten Werte stellen typische
Produkteigenschaften dar und sind nicht als
verbindliche Produktspezifikationen zu verstehen.

Anforderungen an das Produkt:
DIN EN 1504-2:2004 und DIN 13813:2002

Abriebfestigkeit:
 Masseverlust < 3000 mg
CO2-Durchlässigkeit:
 sD > 50 m
Wasserdampf-Durchlässigkeit: Klasse III
Kapillare Wasseraufnahme und Wasserdurchlässigkeit: w
< 0,1 kg/(m2 h0,5)
Temperaturwechselverträglichkeit: = 1,5 (1,0) N/mm2 *
Widerstandsfähigkeit gegen starken chemischen Angriff:
Härteverlust < 50 %
Rissüberbrückungsfähigkeit:
 B 3.2 (-20 °C)
Schlagfestigkeit:
 Klasse I
Abreißversuch zur Beurteilung der Haftfestigkeit: =
1,5 (1,0) N/mm2 *
Brandverhalten: Klasse Efl
Griffigkeit: Klasse III
* Der Wert in Klammern ist der kleinste zulässige Wert
je Ablesung

Verbrauch:
mind. 0,7-1,0 kg/m² Remmers Epoxy Top OS <6076  >
- in Abhängigkeit der gewählten Abstreuung -
(Farbe nach Wahl des AG)
Einheit: m2
